# Elektroarbeiten Neubau
Angebotsaufforderung (GAEB 90, DA83)
Währung: EUR

## Elektro
Datum: 05.11.24

*Hinweis*
Angaben zum Gebäudebestand

Lage der Baumaßnahme

Bischof-Franz-Wolf-Str. 18 + 20
45357 Essen-Gerschede

Baubeginn: 12.05.2025

Fertigstellung: 18.07.2025

Vorhandene Gebäudeart

2 vorhandene, baugleiche und bewohnte Wohngebäude mit
jeweils 4 Bestandswohnungen. Entsprechend insgesamt 8
Bestandswohnungen

Vorhandene Bauweise/ Bauart

2 1/2-geschossiges Wohngebäude (Zweispänner) mit
Unterkellerung und nicht ausgebautem Dachgeschoss

- Massivbauweise
- Tragende Wände aus Mauerwerk
- Stahlbetondecken im Keller-, Erd- und Obergeschoss
- Betonwiderlager oberhalb der Obergeschossdecke
- Stahlbetontreppenlauf u. Treppenpodeste aus
Stahlbeton bis
  ins Dachgeschoss
- Estrich mit Wärmedämmung im Dachgeschoss
- Gemauerte Kaminzüge im Dachgeschoss
- Z. T. Außenfassade mit WDVS ( 6cm)
- Holzdachkonstruktion (Pfettendach mit
Betonwiderlager)
- Betonziegeleindeckung

Vorhandene Hausanschlüsse

- Strom- und Fernwärmeanschluss
- Hauswasseranschluss
- TV-Kabelhausanschluss

Grundstückserschließung

Die Erschließung des Grundstückes an die vollständig
ausgebauten öffentlichen Straßen im Sinne des
Baugesetzbuches und des Erschließungsbeitragsgesetzes
ist gesichert.

Ansichten Bestandsgebäude

Angaben Dachaufstockung

Auflistung der Dachgeschossaufstockungen u.
Wohnungsgrundrisse

Beide Bestandsgebäude erhalten eine Dachaufstockung in
Holztafelbauweise.

Die Dachgeschossaufstockung besteht je Hausnummer aus:

1 Stück 4-Raumwohnung mit einer Wohnfläche ohne die
Balkonfläche von ca. 81,80 m²

1 Stück 2-Raumwohnung mit einer Wohnfläche ohne die
Balkonfläche von ca. 55,70 m²

Die Gesamtwohnfläche der 4 neuen Wohneinheiten beträgt
ca. 275 m²

Grundrisse

Haus 18

Haus 20

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
A) Zusätzliche Technische Vertragsbedingungen (ZTV)
Elektroinstallationsarbeiten

1.1
Maßgebend für die Lieferung und Ausführung der
Leistungen sind die ATV in der VOB-Teil C und weitere
DIN-Vorschriften.
Alle Leistungen sind nach dem zum Zeitpunkt der
Ausführung geltenden Normen, Verordnungen, Richtlinien
etc. auszuführen.

Der Ausführung liegen insbesondere nachfolgende
technischen Bestimmungen zu Grunde:

DIN VDE 0100 Teil 100 bis 750
DIN VDE 0105 Teil 1
DIN VDE 0107
DIN VDE 0108
DIN VDE 0113
DIN VDE 0165
DIN VDE 0185
DIN VDE 0298 Teil 2 bis 4 VDE 0660 Teil 500
DIN VDE 0800 Teil 1 und 2
DIN VDE 0833 Teil 1 bis 3
DIN VDE 0855 Teil 1 und 2
DIN 4102  Brandverhalten von Baustoffen
DIN 4108  Wärmeschutz im Hochbau
DIN 4109  Brandschutz im Hochbau
DIN 4117  Abdichtung von Bauwerken gegen
Bodenfeuchtigkeit
DIN 4122  Abdichtung von Bauwerken gegen nicht
drückendes Oberflächen- und  Sickerwasser
GEG  Gebäude Energie Gesetz

Bestimmungen der TAB des zuständigen EVU, der AVBEltV,
der HEA / RAL

Unfallverhütungsvorschriften/ Regeln der BG Bau
(Berufsgenossenschaft der Bauwirtschaft)
BGV  BG-Vorschriften
BGR  BG-Regeln
BGI  BG-Informationen
BGG  BG-Grundsätze
BetrSichV  Betriebssicherheitsverordnung mit den
dazugehörigen Technischen Regeln  ,TRBS"
a.a.R.d.T.  Die Allgemein anerkannten Regeln der
Technik

Die Elektroinstallation erfolgt unter Einhaltung der
o.g. Bestimmungen / Richtlinien ab dem Einspeisepunkt
(HAK) des EVU`s.

Die Fernmeldeinstallation erfolgt unter Einhaltung der
o.g. Bestimmungen / Richtlinien ab dem Übergabepunkt
der Deutschen Telekom bzw. des VU.

Die Baustellenordnung der Covivio Immobilien GmbH ist
einzuhalten.

1.3
Grundsätzlich sind nur Produkte zu verarbeiten die
entsprechend der europäischen Richtlinien eine
CE-Kennzeichnung  unterliegen und besitzen.
Bezüglich der Wärmeleitfähigkeit sind zusätzlich zur
CE-Kennzeichnung nur Bauprodukte zugelassen, die zudem
einer Fremdüberwachung von Ländern zugelassenen Stelle
unterliegen und entsprechend überwacht sind.

1.4
Material- u. Unterkunftsräume werden bauseits nicht
gestellt.

1.5
Strom u. Wasseranschlüsse sind an der Baustelle
vorhanden. Die Verbrauchskosten werden mit 0,6% der
Abrechnungssumme in der Schlussrechnung abgezogen.
Kosten für evtl. notwendige Strom- u. Wasserverbrauchszähler trägt der Auftragnehmer.

1.6
Bauaufzüge und Schutzgerüste werden bauseits nicht
erstellt. Die Kosten hierfür sind in den
Einheitspreisen einzukalkulieren.

1.7
Das Fräsen, Bohren bzw. Stemmen der für die eigenen
Arbeiten erforderlichen Schlitze und Durchbrüche, auch
in Beton, sowie das Markieren und Schließen der
Installationslöcher vor Beginn der Putzarbeiten ist mit
in die Einheitspreise bzw. im Pauschalangebot einzukalkulieren und wird nicht gesondert vergütet.

1.8
Die Baustelle ist täglich sauber zu halten und
sämtliche Schutt und Materialreste sind ohne besondere
Aufforderung vom AN zu entsorgen.
Das Erscheinungsbild der Baustelle hat permanent
vorbildlichen Charakters u. hat stets aufgeräumt und
sauber zu sein!

Jegliches Restmaterial, Verschnitt, Bruch, Verpackungsmaterial, Strahlmittel und dergleichen sind vom
Auftragnehmer kostenlos zu beseitigen. Der Nachweis über die
ordnungsgemäße Entsorgung kann verlangt werden.

Der Auftraggeber behält sich vor Bauschuttcontainer
aufzustellen und die hierfür anfallenden Kosten
anteilig auf die ausführenden Firmen umzulegen und von
der Schlußrechnung in Abzug zu bringen.

1.9
Das Lagern von Druckgasflaschen in Treppenhäusern,
Durchgängen und Durchfahrten ist untersagt.Bei Arbeiten
mit brennbaren Gasen muss ein Feuerlöscher, tragbar,
nach DIN EN 3-8:2015-07 vorhanden sein. Bei Arbeiten
mit offener Flamme an Flächen mit brennbaren
Materialien (bspw.Dachabdichtung) ist je 20 m²
Bearbeitungsfläche mindestens 1 Feuerlöscher im
Arbeitsbereich vorzuhalten.

1.10
Schutz der Leistungen
Grundsätzlich ist während der Bauzeit vom AN der ausreichende Schutz, erforderlichenfalls auch über die
VOB- Grundleistung "Schutz der Leistung" hinausgehen,
aller erbrachten Leistungen einschließlich Unterhalt
und termingerechter Entsorgung der Schutzleistungen
sowie der Reinigung der zu übergebenden Leistung zu
gewährleisten.

1.11
Nach Fertigstellung der Arbeiten sind vom AN
nachfolgend aufgeführte Revisionsunterlagen
anzufertigen und dem AG zu übergeben:
_  Übersichtspläne der Hauptzähleranlage u.
Wohnungsunterverteilungen
_  Messergebnisse über die Funktionsfähigkeit der
Schutzmaßnahmen gemäß DIN VDE 0100 Teil 600

### Bereich 01 Elektroinstallation

#### Abschnitt 01.01 Bischof-Franz-Wolf-Str. 18 - Aufstockung

*Hinweis*
Elektroarbeiten (TGA-Elektro)

Folgende Vorschriften sind besonders zu beachten:

DIN VDE 0100 Teil 100 bis 750
DIN VDE 0105 Teil 1
DIN VDE 0107
DIN VDE 0108
DIN VDE 0113
DIN VDE 0165
DIN VDE 0185
DIN VDE 0298 Teil 2 bis 4
VDE 0660 Teil 500
DIN VDE 0800 Teil 1 und 2
DIN VDE 0833 Teil 1 bis 3
DIN VDE 0855 Teil 1 und 2
Bestimmungen der TAB des zuständigen EVU, der AVBEltV,
der HEA / RAL

Allgemein

Leistungsbeschreibung

Es sind sämtliche Leistungen zu erfassen, die zur
Erzielung der Funktionalität des Gesamtbauwerkes
erforderlich sind, wie u. a. z. B.:

- Baustromsteckdosen (zwei Stück) wie beschrieben
- Spannungsfreischalten der Altanlage
- Demontage der Altinstallation (Schalter/Steckdosen,
Leuchten,
  Zählerschranke etc.)
- Grundinstallation der Räume mit allen Leistungen wie
  beschrieben
- Vorhandenen Telekom- u. Antennenleitungen unter Putz

  installieren
- Örtlicher Potentialausgleich
- Eine Lampenfassung je Raum, einschl. Leuchtmittel
nach
  Fertigstellung der Maßnahme
- Messprotokoll einschl. Skizze der Installation
- Beantragung von Zählerstellung sowie Zählermontage
- Sämtliche Schlitz- und Stemmarbeiten
- Sämtliche Schalterdosen, Schaltermaterial a. P. und
u. P.,
  Kabelkanal, Rohr, Abdeckungen, Klemmen,
  Verdrahtungsmaterial etc.
- elektrischer Anschluss des Durchlauferhitzers etc.
- Wohnungszuleitung vom Zähler zur
Wohnungsunterverteilung
  usw.
- Zuleitungen von Wohnungsunterverteilung zur
Waschküche u.
  Mieterkeller usw.

Bei allen Arbeiten sind entsprechend die
DIN-/VDE-Bestimmungen, die TAB und die
Sonderbestimmungen des zuständigen EVU, sowie die
technischen Rahmenbestimmungen für
Gemeinschaftsantennen sowie die Fernsprechordnung der
Bundespost, einzuhalten.

Zu Baubeginn ist die Wohnung/ Dachgeschoss
spannungsfrei zu schalten und ein Bauanschluss mit 2
Wechselstromsteckdosen zu erstellen.
Die Steckdosen sind fest zu montieren. Es ist zwingend
die VDE 0100 Teil 704 (z. B. FI) einzuhalten.
Nichteinhaltung hat die sofortige Stilllegung der
Baumaßnahme, bis zur ordentlichen Herstellung des
Anschlusses, zur Folge.
Sollten hierdurch Ausfallkosten entstehen hat der AN
diese zu tragen.
Der Anschluss der Bausteckdosen ist über den
Stromzähler der neuen Dachgeschosswohnungen zu führen.
Sollte dieser nicht vorhanden sein, hat der AN
unmittelbar nach Auftragserteilung beim zuständigen EVU
eine Zählerstellung zu beantragen.
Ein Anschluss der Bausteckdosen über den
Allgemeinstromzähler des Hauses ist nicht zulässig.
Sollte diese Vorgabe nicht eingehalten werden und ein
Schaden entstehen, hat der AN die Kosten zu tragen.
Bei Erstellung von Bausteckdosen/Bauanschlüssen ist
zwingend die VDE 0100 Teil 704 einzuhalten.

Alle Leistungen und Arbeiten sind betriebsfertig
einschließlich Lieferung, Montage und Inbetriebnahme
anzubieten. Nach Fertigstellung der Arbeiten sind vom
AN nachfolgend aufgeführte Revisionsunterlagen
anzufertigen und dem AG zu übergeben:

Übersichtspläne der Verteilung

Maßstabsgerechte Grundrisszeichnungen der
Installationen. Geschoss-Grundrisspläne werden dem AN
vom AG, als PDF-Dateien oder auf Wunsch als
DWG/DXF-Dateien zur Verfügung gestellt.

Messergebnisse über die Funktionsfähigkeit der
Schutzmaßnahmen gemäß DIN VDE 0100 Teil 600

Die Ausführung der Elektro-Zählerverteilung erfolgt als
IP 43 Aufputz-Wandverteiler mit Tür, oberhalb mit
verdeckter Leitungseinführung (Rangierkanal). Insofern
in den jeweiligen Gebäuden nicht ausreichend
Zählerplätze für zwei weitere Wohnungen zur Verfügung
stehen, sind die Zählerverteilungen zu erneuern, oder
falls möglich zu ergänzen.

Der erforderliche Überspannungsschutz ist bei Ergänzung
der Zähleranlage für die gesamte E-Anlage vorzusehen
und in einem separaten Installationsverteiler,
unmittelbar nach dem Hausanschluss vor der
Zähleranlage, zu installieren.

Ausführung der Zählerverteilungen nach TAB 2016 des
zuständigen EVU und den DIN/VDE Bestimmungen.
Der Hauptpotentialausgleich, sowie der zusätzliche
Potentialausgleich, wird an den bauseits verlegten
Fundamenterder mittels Potentialausgleichsschienen im
Hausanschlussraum angeschlossen. In den
Hauptpotentialausgleich werden alle Heizungsrohre,
Gasrohre, Wasserleitungen und sonstigen erforderlichen
Anlagenteile einbezogen.
In den zusätzlichen Potentialausgleich werden alle
Badewannen, Duschen und Rohrleitungen in den Badräumen,
sowie alle sonstigen erforderlichen Anlagenteile
einbezogen.
Fernmelde- und Antennenanschlüsse sind mit in den
Haupt-, bzw. zusätzlichen Potentialausgleich
einzubeziehen.

Die Installation in den Wohngeschossen erfolgt als
Unterputz-Installation, die Installation im
Hausanschlussraum erfolgt als Aufputzinstallation IP
44, in offener Rohrverlegung.
Die Wohnungszuleitungen sind, soweit möglich, durch die
stillgelegten Kamin-/ Schornsteinzüge in s Dachgeschoss
bis zur Unterverteilung zu führen

Als Leitungsmaterial sind Feuchtraumleitungen (NYM-J)
vorgesehen, die über die Rohbetonfußböden mit
Schutzrohren oder unter Putz in Schlitzen verlegt
werden.
Die Verlegetrassen sind mit dem Heizung-Sanitärgewerk
und dem AG abzustimmen.

Antennen- und Telefonleitungen sind sternförmig in
durchgehende Leerrohre mit einer lichten Weite von
mindestens M 25 von den jeweiligen Anschlussdosen bis
zu den Übergabepunkten zu verlegen.
Die Leerrohre zu den Enddosen müssen ein nachträgliches
Einziehen von zusätzlich 2 St. Leitungen (Koax- und
Fernmeldeleitung) in einem Leerrohr gewährleisten und
sind mit einem Zugdraht zu versehen.

Ausführung der v. g. Leerrohre in der Bauart "mittlere
Druckbeanspruchung".
Die Verlegungsart muss ein späteres leichtes Einziehen
/ Nachziehen gewährleisten.

Wird zur Leitungsführung ein Kaminzug genutzt, ist die
Nutzung nur nach schriftlicher Genehmigung durch den
zuständigen Bezirksschornsteinfeger und dem AG
zulässig.
Kosten, die durch Nichteinhaltung der genannten
Vorgehensweise entstehen, trägt der AN!
Ein genutzter Kaminzug ist eindeutig mit einem Schild
"Elektroleitung innenliegend", welches eine Größe von
mind. DIN A6 hat, zu kennzeichnen. Die Kennzeichnung
gilt für den Keller sowie den Dachboden.
Durchführungen sind entsprechend den
Brandschutzverordnungen zu verschließen.

Motorische Badentlüftungen sind unter Berücksichtigung
brandschutztechnischer Auflagen zu montieren

Die Bauleitung entscheidet über die Funktionsweise
(nachlaufgesteuert, Feuchtesteuerung etc. des zu
montierenden Lüfters.

Produkt- / Installationsvorgaben

Schaltermaterial: Busch Jaeger, Reflex SI, Linear,
alpinweiß
Abdeckungen für Antennen-/Telefondosen sind mit dem
Abdeckrahmen des Schalterprogramms zu versehen

Verteilung (UV):  ABB / Striebel u. John
Zählerschrank:  ABB / Striebel u. John

Sofern nicht von den jeweiligen EVU zwingend
abweichende Fabrikatsvorgaben gemacht werden. In diesen
Fällen sind die Vorgaben des EVU strikt einzuhalten

Automaten/ Sicherungen: ABB
Lüfter: Helios, Maico
Kabelkanal: HKL, Kleinhuis, Rehau, Tehalit oder
gleichwertig
Erdungsmaterial: Kleinhuis, OBO-Bettermann, Dehn oder
gleichwertig
Brandschutzkanal: OBO Pyroline BSK 09, Rehau Rauthermo

Es dürfen keine Altanlagenteile in der Neuinstallation
wieder in Betrieb genommen werden.

Jeder Wohnung ist mit einer Unterverteilung
auszustatten.

Beschreibung ,Allgemeine Grundausstattung"

Wohnungszuleitung

Die Wohnungszuleitung ist 5-adrig, mit einem
Querschnitt in Abhängigkeit der Leistungsaufnahme,
jedoch mind. 16 mm², und unter Putz auszuführen.
Die Leitungsführung erfolgt über totgelegte Kaminzüge
und ist mit dem zuständigen Bezirksschornsteinfeger
abzustimmen.

Ein genutzter Kaminzug ist eindeutig mit einem Schild
"Elektroleitung innenliegend", welches eine Größe von
mind. DIN A6 hat, zu kennzeichnen. Die Kennzeichnung
gilt für den Keller sowie den Dachboden.

Durchführungen sind entsprechend den
Brandschutzverordnungen zu verschließen.
Alle nachfolgend genannten Positionen
"Wohnungszuleitung" beinhalten Leistungen wie
Anschlussarbeiten Zählerschrank / Wohnungsverteilung,
Sicherungselement im Zählerabgang, Drehstromverdrahtung
im bestehenden Zählerschrank etc..

Wohnungsunterverteilung

4-reihiger Unterverteilung in unter Putzausführung (u.
P.) mit Tür, einschl. aller Leistungen wie
Leitungsschutzschalter, Fehlerstromschutzschalter,
Verdrahtungsmaterial etc..

Die Verteilung ist wie folgt zu bestücken:
2 Stck. FI 40 A/0,03 A
8 Stck. Leitungsschutzschalter 10/16 A
4 Stck. Leitungsschutzschalter 32 A, 20 A, 16 A, je
nach Warmwasserversorgung und Erfordernis

Beispielhafte Stromkreisbelegung der Unterverteilung:

FI 1
1 - 3 Herd
4 Küche
5 Spülmaschine
6 Schlafräume/ Diele
FI 2
7 Wohn- / Kinderzimmer / Bad
8 Waschmaschine Bad
9 Mieterkeller
10 Waschmaschine Waschüche im Kellergeschoss
11-14 Warmwasserversorgung (Durchlauferhitzer)

Die Belegung der Leitungsschutzschalter ist nur
beispielhaft. Die Aufteilung der Stromkreise über zwei
Fehlerstromschutzschalter ist grundsätzlich sinnvoll,
unter Berücksichtigung der Raumanordnung, auszuführen.

Potentialausgleich

Der AN hat den Hauptpotentialausgleich des Gebäudes zu
überprüfen.
Sollten Arbeiten am Hauptpotentialausgleich
erforderlich sein, sind diese im pauschal angebotenen
Leistungumfang enthalten. Dies gilt ebenfalls für:

Einbringung eines nichtvorhandenen Tiefenerders in den
Hauptpotentialausgleich, egal welche Netzform vorliegt.
Herstellung eines evtl. nicht vorhanden
Hauptpotentialausgleich
Prüfung der Funktionsfähigkeit des Potentialausgleichs
einschl. Dokumentation im Messprotokoll der Wohnung.
Ein überprüfter und funktionsfähiger Potentialausgleich
ist ebenfalls wie beschrieben zu dokumentieren.

Antennenanschluss

Herstellung des Antennenanschlusses in der jeweiligen
Wohnung bis zum Antennenverteiler im Keller oder
Dachboden, nach Vorgabe des Antennenbetreibers.

Messprotokoll

Zur Inbetriebnahme der Elektroinstallation ist ein
Messprotokoll, sowie eine Skizze des Ist- Zustandes bei
Fertigstellung der jeweiligen Installation zu
erstellen. Die Messung hat vor Beginn der Malerarbeiten
zu erfolgen.
Die erfolgte Messung ist durch eine Plakette, welche im
Zählerbereich der jeweiligen Wohnung
anzubringen ist, kenntlich zu machen. Auf der Plakette
muss das Prüfdatum und der Name der Ausführungsfirma zu
erkennen sein. Es dürfen keine Plaketten verwendet
werden, auf denen ein nächstes Prüfdatum zu erkennen
ist.
Der/die zur Wohnung gehörenden Kellerräume gehören
ebenfalls zum genannten Prüfumfang wie der
Hauptpotentialausgleich des Gebäudes.
Das Messprotokoll ist dem Auftraggeber zu übergeben.

Installationshöhen

Die Installationshöhen sind:
Schalter:  1,10 m OKFF
Steckdose:  0,30 m OKFF
Steckdose Arbeitsfläche Küche:  1,10 m OKFF
Steckdose Dunsthaube / Kühlschrank 2,10 m OKFF
Herdanschluss:  0,50 m OKFF
Wandleuchte:  1,80 m OKFF
Maße jeweils Mitte Schalter / Steckdose, bei
senkrechten Kombinationen Mitte der Kombination.
Steckdosen dürfen nicht in Kombination mit Schaltern
(Höhe = 1,10m OKFF) installiert werden.

**01.01.0010 4-Raum-Wohnung**
Ausstattung 4 - Raumwohnung
(siehe auch beil. Elektro-Regelausstattungsplanung)

Diele
1 Stck. Wechselschaltung mit 1 Deckenbrennstellen
1 Stck. Steckdose
1 Stck. Video-Gegensprechanlage Busch-Welcome
Innenstation Vario 7"
1 Stck. Wohnungsunterverteilung

Bad
1 Stck. Deckenbrennstelle in Auskontrollschaltung
1 Stck. Wandbrennstelle in Auskontrollschaltung im
Spiegelbereich
1 Stck. Steckdose im Spiegelbereich
1 Stck. Steckdose für Handtuchheizkörper
1 Stck. Steckdose für Trockner
1 Stck. Steckdose für Waschmaschine
4 Stck. Decken-Einbausprots LED
1 Stck. Jalousieschalter einschl.
Rollladenmotoranschluss

WC
1 Stck. Deckenbrennstelle in Auskontrollschaltung
2 Stck. LED Einbaustrahler
1 Stck. Wandbrennstelle in Auskontrollschaltung im
Spiegelbereich
1 Stck. Steckdose im Spiegelbereich
2 Stck. Decken-Einbausprots LED
1 Stck. Lüfter-/ Ventilatoranschluss mit
Lichtstromkreis gekoppelt zweipoliger Schalter -
Schutzart: IPX5

Wohn-Esszimmer
1 Stck. Deckenbrennstelle in Ausschaltung
1 Stck. Deckenbrennstelle in Wechselschaltung
5 Stck. Steckdosen in 2-fach Kombination
4 Stck. Steckdosen
2 Stck. Antennenanschluss
1 Stck. Telefonanschluss

Küche
1 Stck. Deckenbrennstelle in Ausschaltung
1 Stck. Steckdose in Ausschaltung
  (Montage 2,10 m in  Küchenzeile)
2 Stck. USB-Steckdosen in 2-fach Kombination
1 Stck. Steckdose für die Dunsthaube
2 Stck. Steckdosen für die Kühl-/Gefrierkombination
1 Stck. Steckdose Spülmaschine
2 Stck. Steckdose
1 Stck. Herdanschluss
1 Stck. Jalousieschalter einschl.
Rollladenmotoranschluss

Schlafen 1
1 Stck. Deckenbrennstelle in Ausschaltung
2 Stck. USB-Steckdosen in 2-fach Kombination
2 Stck. Steckdosen
1 Stck. Antennenanschluss
1 Stck. Jalousieschalter einschl.
Rollladenmotoranschluss

Schlafen 2
1 Stck. Deckenbrennstelle in Ausschaltung
2 Stck. Steckdosen in 2-fach Kombination
2 Stck. Steckdosen
1 Stck. Antennenanschluss
1 Stck. Jalousieschalter einschl.
Rollladenmotoranschluss

Schlafen 3
1 Stck. Deckenbrennstelle in Ausschaltung
2 Stck. Steckdosen in 2-fach Kombination
2 Stck. Steckdosen
1 Stck. Antennenanschluss

Terrasse bzw. Balkon
1 Stck. Wandbrennstelle einschl. Wandleuchte in
Auskontrollschaltung
 Hersteller:  SG-Leuchten
 Typ:  Metro 623690 Graphit, Lichtaustritt
einseitig, GU 10 inkl. Leuchtmittel  1 x LEDPAR16
1 Stck. Steckdose in Auskontrollschaltung

Fußbodenheizung
1 Stck. Zuleitung von der UV zum Heizkreisverteiler der
  Fußbodenheizung
Raumthermostatverkabelung zu den Stellmotoren
(Heizkreisverteiler) inkl. Steckdose in UV der
Fußbodenheizung

Mieterkeller
1 Stck Schalter-/Steckdosenkombination in Ausschaltung
a.P. mit LED-Ovalleuchte

Die Stromkreiszuleitungen sind von den Mieterkellern
bis zu den jeweiligen Wohnungsverteilung zu führen u.
zu installieren.
Menge: 1,000 Stck

**01.01.0020 2-Raum-Wohnung**
Ausstattung 2 - Raumwohnung
(siehe auch beil. Elektro-Regelausstattungsplanung)

Diele

1 Stck. Wechselschaltung mit 1 Deckenbrennstellen
1 Stck. Steckdosen in 2-fach Kombination
2 Stck. Steckdose
1 Stck. Video-Gegensprechanlage Busch-Welcome
Innenstation Vario 7"
1 Stck. Wohnungsunterverteilung

Bad
2 Stck. Deckenbrennstelle in Auskontrollschaltung
1 Stck. Wandbrennstelle in Auskontrollschaltung im
Spiegelbereich
1 Stck. Steckdose im Spiegelbereich
1 Stck. Steckdose für Handtuchheizkörper
1 Stck. Steckdose für Trockner
4 Stck. Decken-Einbausprots LED
1 Stck. Steckdose für Waschmaschine
1 Stck. Jalousieschalter einschl.
Rollladenmotoranschluss

Wohn-Esszimmer
2 Stck. Deckenbrennstelle in Ausschaltung
3 Stck. Steckdosen in 2-fach Kombination
4 Stck. Steckdosen
2 Stck. Antennenanschluss
1 Stck. Telefonanschluss

Küche
1 Stck. Deckenbrennstelle in Ausschaltung
1 Stck. Steckdose in Ausschaltung
  (Montage 2,10 m in  Küchenzeile)
2 Stck. USB-Steckdosen in 2-fach Kombination
1 Stck. Steckdose für die Dunsthaube
2 Stck. Steckdosen für die Kühl-/Gefrierkombination
1 Stck. Steckdose Spülmaschine
1 Stck. Steckdose
1 Stck. Herdanschluss
1 Stck. Jalousieschalter einschl.
Rollladenmotoranschluss

Schlafen 1
1 Stck. Deckenbrennstelle in Ausschaltung
2 Stck. USB-Steckdosen in 2-fach Kombination
2 Stck. Steckdosen
1 Stck. Antennenanschluss
1 Stck. Jalousieschalter einschl.
Rollladenmotoranschluss

Terrasse bzw. Balkon
1 Stck. Wandbrennstelle einschl. Wandleuchte in
Auskontrollschaltung
 Hersteller:  SG-Leuchten
 Typ:  Metro 623690 Graphit, Lichtaustritt
einseitig, GU 10 inkl. Leuchtmittel  1 x LEDPAR16
1 Stck. Steckdose in Auskontrollschaltung

Fußbodenheizung
1 Stck. Zuleitung von der UV zum Heizkreisverteiler der
  Fußbodenheizung
Raumthermostatverkabelung zu den Stellmotoren
(Heizkreisverteiler) inkl. Steckdose in UV der
Fußbodenheizung

Mieterkeller
1 Stck Schalter-/Steckdosenkombination in Ausschaltung
a.P. mit LED-Ovalleuchte

Die Stromkreiszuleitungen sind von den Mieterkellern
bis zu den jeweiligen Wohnungsverteilung zu führen u.
zu installieren.
Menge: 1,000 Stck

**01.01.0030 Leuchte Treppenhaus**
Kunststoffleuchte, Fabrikat RZB,  211006.002 .Q D 300,
H 106, E27 inkl. Leuchtmittel 13W LED, liefern und
montieren.
Menge: 1,000 St

**01.01.0040 Klingeltaster**
Klingeltaster inkl. Beschriftungsfeld und Mieternamen
u. P.  Busch Jaeger, Busch-balance SI, alpinweiß
liefern und montieren.
Menge: 2,000 Stck

**01.01.0050 Klingelleitung**
Klingelleitung Y-ST-Y 12x2x0,6 Unterputz liefern und
montieren inkl. Schlitzarbeiten.
Menge: 30,000 m

**01.01.0060 Schalter mit Kontrolleuchte**
Schalter mit Kontrolleuchte Busch Jaeger, Busch-balance
SI, alpinweiß als Doppeltaster u. P. liefern und
montieren inkl. Abdeckrahmen.
Menge: 2,000 Stck

**01.01.0070 NYM 3 x 1,5 mm² u. P.**
NYM 3 x 1,5 mm² liefern unter Putz verlegen.
Menge: 40,000 m

#### Abschnitt 01.02 Bischof-Franz-Wolf-Str. 20 - Aufstockung

**01.02.0010 4-Raum-Wohnung**
Ausstattung 4 - Raumwohnung
(siehe auch beil. Elektro-Regelausstattungsplanung)

Diele
1 Stck. Wechselschaltung mit 1 Deckenbrennstellen
1 Stck. Steckdose
1 Stck. Video-Gegensprechanlage Busch-Welcome
Innenstation Vario 7"
1 Stck. Wohnungsunterverteilung

Bad
1 Stck. Deckenbrennstelle in Auskontrollschaltung
1 Stck. Wandbrennstelle in Auskontrollschaltung im
Spiegelbereich
1 Stck. Steckdose im Spiegelbereich
1 Stck. Steckdose für Handtuchheizkörper
1 Stck. Steckdose für Trockner
1 Stck. Steckdose für Waschmaschine
1 Stck. Jalousieschalter einschl.
Rollladenmotoranschluss

WC
1 Stck. Deckenbrennstelle in Auskontrollschaltung
2 Stck. LED Einbaustrahler
1 Stck. Wandbrennstelle in Auskontrollschaltung im
Spiegelbereich
1 Stck. Steckdose im Spiegelbereich
1 Stck. Lüfter-/ Ventilatoranschluss mit
Lichtstromkreis gekoppelt zweipoliger Schalter -
Schutzart: IPX5

Wohn-Esszimmer
1 Stck. Deckenbrennstelle in Ausschaltung
1 Stck. Deckenbrennstelle in Wechselschaltung
5 Stck. Steckdosen in 2-fach Kombination
4 Stck. Steckdosen
2 Stck. Antennenanschluss
1 Stck. Telefonanschluss

Küche
1 Stck. Deckenbrennstelle in Ausschaltung
1 Stck. Steckdose in Ausschaltung
  (Montage 2,10 m in  Küchenzeile)
2 Stck. USB-Steckdosen in 2-fach Kombination
1 Stck. Steckdose für die Dunsthaube
2 Stck. Steckdosen für die Kühl-/Gefrierkombination
1 Stck. Steckdose Spülmaschine
2 Stck. Steckdose
1 Stck. Herdanschluss
1 Stck. Jalousieschalter einschl.
Rollladenmotoranschluss

Schlafen 1
1 Stck. Deckenbrennstelle in Ausschaltung
2 Stck. USB-Steckdosen in 2-fach Kombination
2 Stck. Steckdosen
1 Stck. Antennenanschluss
1 Stck. Jalousieschalter einschl.
Rollladenmotoranschluss

Schlafen 2
1 Stck. Deckenbrennstelle in Ausschaltung
2 Stck. Steckdosen in 2-fach Kombination
2 Stck. Steckdosen
1 Stck. Antennenanschluss
1 Stck. Jalousieschalter einschl.
Rollladenmotoranschluss

Schlafen 3
1 Stck. Deckenbrennstelle in Ausschaltung
2 Stck. Steckdosen in 2-fach Kombination
2 Stck. Steckdosen
1 Stck. Antennenanschluss

Terrasse bzw. Balkon
1 Stck. Wandbrennstelle einschl. Wandleuchte in
Auskontrollschaltung
 Hersteller:  SG-Leuchten
 Typ:  Metro 623690 Graphit, Lichtaustritt
einseitig, GU 10 inkl. Leuchtmittel  1 x LEDPAR16
1 Stck. Steckdose in Auskontrollschaltung

Fußbodenheizung
1 Stck. Zuleitung von der UV zum Heizkreisverteiler der
  Fußbodenheizung
Raumthermostatverkabelung zu den Stellmotoren
(Heizkreisverteiler) inkl. Steckdose in UV der
Fußbodenheizung

Mieterkeller
1 Stck Schalter-/Steckdosenkombination in Ausschaltung
a.P. mit LED-Ovalleuchte

Die Stromkreiszuleitungen sind von den Mieterkellern
bis zu den jeweiligen Wohnungsverteilung zu führen u.
zu installieren.
Menge: 1,000 Stck

**01.02.0020 2-Raum-Wohnung**
Ausstattung 2 - Raumwohnung
(siehe auch beil. Elektro-Regelausstattungsplanung)

Diele

1 Stck. Wechselschaltung mit 1 Deckenbrennstellen
1 Stck. Steckdosen in 2-fach Kombination
2 Stck. Steckdose
1 Stck. Video-Gegensprechanlage Busch-Welcome
Innenstation Vario 7"
1 Stck. Wohnungsunterverteilung

Bad
2 Stck. Deckenbrennstelle in Auskontrollschaltung
1 Stck. Wandbrennstelle in Auskontrollschaltung im
Spiegelbereich
1 Stck. Steckdose im Spiegelbereich
1 Stck. Steckdose für Handtuchheizkörper
1 Stck. Steckdose für Trockner
1 Stck. Steckdose für Waschmaschine
1 Stck. Jalousieschalter einschl.
Rollladenmotoranschluss

Wohn-Esszimmer
2 Stck. Deckenbrennstelle in Ausschaltung
3 Stck. Steckdosen in 2-fach Kombination
4 Stck. Steckdosen
2 Stck. Antennenanschluss
1 Stck. Telefonanschluss

Küche
1 Stck. Deckenbrennstelle in Ausschaltung
1 Stck. Steckdose in Ausschaltung
  (Montage 2,10 m in  Küchenzeile)
2 Stck. USB-Steckdosen in 2-fach Kombination
1 Stck. Steckdose für die Dunsthaube
2 Stck. Steckdosen für die Kühl-/Gefrierkombination
1 Stck. Steckdose Spülmaschine
1 Stck. Steckdose
1 Stck. Herdanschluss
1 Stck. Jalousieschalter einschl.
Rollladenmotoranschluss

Schlafen 1
1 Stck. Deckenbrennstelle in Ausschaltung
2 Stck. USB-Steckdosen in 2-fach Kombination
2 Stck. Steckdosen
1 Stck. Antennenanschluss
1 Stck. Jalousieschalter einschl.
Rollladenmotoranschluss

Terrasse bzw. Balkon
1 Stck. Wandbrennstelle einschl. Wandleuchte in
Auskontrollschaltung
 Hersteller:  SG-Leuchten
 Typ:  Metro 623690 Graphit, Lichtaustritt
einseitig, GU 10 inkl. Leuchtmittel  1 x LEDPAR16
1 Stck. Steckdose in Auskontrollschaltung

Fußbodenheizung
1 Stck. Zuleitung von der UV zum Heizkreisverteiler der
  Fußbodenheizung
Raumthermostatverkabelung zu den Stellmotoren
(Heizkreisverteiler) inkl. Steckdose in UV der
Fußbodenheizung

Mieterkeller
1 Stck Schalter-/Steckdosenkombination in Ausschaltung
a.P. mit LED-Ovalleuchte

Die Stromkreiszuleitungen sind von den Mieterkellern
bis zu den jeweiligen Wohnungsverteilung zu führen u.
zu installieren.
Menge: 1,000 Stck

**01.02.0030 Leuchte Treppenhaus**
Kunststoffleuchte, Fabrikat RZB,  211006.002 .Q D 300,
H 106, E27 inkl. Leuchtmittel 13W LED, liefern und
montieren.
Menge: 1,000 St

**01.02.0040 Klingeltaster**
Klingeltaster inkl. Beschriftungsfeld und Mieternamen
u. P.  Busch Jaeger, Busch-balance SI, alpinweiß
liefern und montieren.
Menge: 2,000 Stck

**01.02.0050 Klingelleitung**
Klingelleitung Y-ST-Y 12x2x0,6 Unterputz liefern und
montieren inkl. Schlitzarbeiten.
Menge: 30,000 m

**01.02.0060 Schalter mit Kontrolleuchte**
Schalter mit Kontrolleuchte Busch Jaeger, Busch-balance
SI, alpinweiß als Doppeltaster u. P. liefern und
montieren inkl. Abdeckrahmen.
Menge: 2,000 Stck

**01.02.0070 NYM 3 x 1,5 mm² u. P.**
NYM 3 x 1,5 mm² liefern unter Putz verlegen.
Menge: 40,000 m

USt %: 19,00
